# Sanierung KITA 54 Haus der Träume
Angebotsaufforderung (GAEB 90, DA83)
DV-Nummer: A-238-22
Währung: EUR
Auftraggeber: Stadtverwaltung Erfurt, Amt für Gebäudemanagement, Löberwall

## Bauendreinigung
Datum: 03.02.26

*Hinweis*
Sanierung KITA 54 "Haus der bunten Träume"

Die Generalsanierung der Kita 54 erfolgt in 2
Bauabschnitten.

0.1  Angaben zur Baustelle (gem. Abschnitt 0.1 VOB / C
DIN 18299)
0.2  Angaben zur Ausführung (gem. Abschnitt 0.2 VOB /
C DIN 18299)
1.0  Allgemeine Angaben
2.0  Hinweise zur Ausschreibung und Vergabe

0.1 Angaben zur Baustelle (gem. Abschnitt 0.1 VOB/C
DIN 18299)
0.1.1 Lage der Baustelle
Die KITA 54 "Haus der bunten Träume" befindet sich in
der Sofioter Str. 38 in 99091
Erfurt.

Die Generalsanierung wird in 2 Bauabschnitten
ausgeführt.
BA1: ca. 50 % der Gesamtleistung, BA2: ca. 50 % der
Gesamtleistung.

0.1.2 Besondere Belastungen aus Immissionen
Die Wahl von emmissions- und erschütterungsarmen
Arbeitsmitteln ist zwingend
notwendig, da das Objekt umgeben von Wohnblöcken ist.
Die Einhaltung der
Emissionsrichtwerte erfolgt nach gültiger BImschV .
Die Kernarbeitszeit ist Werktags
von 7:00 bis 17:00 Uhr.

0.1.3 Art und Lage der baulichen Anlagen
Das Gebäude wurde als Vorschuleinrichtung (Kombination
Kinderkrippe/
Kindergarten) als DDR-Typenbau 90/180 ca. 1974 erbaut
und hat ein großes
dazugehöriges Außengelände (ca. 6.800 m²). Der Zustand
des Gebäudes ist stark
sanierungsbedürftig. Sowohl die Bausubstanz als auch
die Einbauteile sind sehr
marode und müssen modernisiert werden.
Das Dach erhält neue Dämmung und Abdichtung; die
Fenster werden erneuert; die
Fassade wird mit WDVS versehen. Das Gebäude wird
entkernt und entsprechend der
Planung der Funktionen werden neue Wände errichtet,
HLS- und Elektoinstallation
erneuert, Estriche eingebracht, Maler- und sonstige
Arbeiten ausgeführt
Der Baukörper ist dreigeschossig. Im Untergeschoss
sind Küche (im Bestand),
Lagerräume und Turnraum untergebracht, im Erd- und
Obergeschoss die
Gruppenräume.

0.1.4 Verkehrsverhältnisse auf der Baustelle
Die Haupteingänge sind über die Sofioter Straße zu Fuß
erreichbar. Von hier aus
 erfolgt die Hauptanlieferung zur Baustelle und auch
die Lagermöglichkeiten für
 Baumaterial befinden sich hier.  Der Fußweg darf nur
mit 2,5 t befahren werden.
 Zusätzlich gibt es Lagermöglichkeiten im hintersten
Gartenbereich in der Nähe der
 Baustelleneinfahrt.
Die Garten-Pflegezufahrt zur Rückseite des Gebäudes
befindet sich in der
Havannaer Straße (Anliegerstraße KOWO). Diese ist als
offizielle
Baustellenzufahrt nicht nutzbar und lediglich als
Durchfahrt für kleine Fahrzeuge
nutzbar.
Die gartenseitige Baustellenzufahrt ist von der
Bukarester Straße befahrbar und
nur vorgesehen für die Materialanliefung bzw. den
Abtransport von nicht zur
Wiederverwendung geeigneten Materiales.
  Es gibt nur eine begrenzte Wendemöglichkeit am
Anfang der Baustraße große
  LKWs müssen Rückwärts einfahren. Einfahrt nur
ohne Anhänger. Das
  Baustellentor ist mit einem Zahlenschloss
gesichert. Der Code ist beim Bauleiter zu
  erfragen.

0.1.5 Für den Verkehr freizuhaltende Flächen
Innerhalb des Baufeldes sind alle Flächen, außer die
für die Materiallagerung
ausgewiesenen Flächen frei zu halten. Das Abstellen
von Baufahrzeugen die nicht
aktiv benötigt werden (z.B. PKW) auf dem Gelände ist
nicht erlaubt. Es sind die
Parkplätze im Wohngebiet zu nutzen, insbesondere der
Parkplatz an der
Ulan-Bator-Str.

0.1.6 Art, Lage, Maße und Nutzbarkeit von
Transporteinrichtungen und
Transportwegen.
Es ist kein Baustellenkran vorgesehen. Material kann
zu den Haupteingängen
Sofioterstraße (des jeweiligen Bauabschnittes) über
die Gerüsttreppen oder durch die
gartenseitige Baustellenzufahrt ebenerdig ins Objekt
transportiert werden.

0.1.7 Anschlüsse für Wasser, Energie und Abwasser
Baustrom und Bauwasser sind zum Zeitpunkt der
Leistungsausführung vorhanden.
Ebenso ein Sanitärcontainer. Die Verkehrswege im
Außenbereich und im Gebäude
sind ausreichend beleuchtet. Die Beleuchtung des
jeweiligen Arbeitsplatzes ist durch
den AN sicherzustellen.

0.1.8 Lage und Ausmaß der zur Benutzung oder
Mitbenutzung überlassenen
Flächen und Räume
Zum Zeitpunkt der Leistungsausführung ist ein
allgemeiner Baustellenbereich
abgegrenzt.

0.1.9 Bodenverhältnisse, Baugrund, Tragfähigkeit
Sind dem beigefügten Baugrundgutachten zu entnehmen.
Für dieses Gewerk nicht notwendig, nicht beigefügt.

0.1.10 Hydrologische Werte
Sind dem beigefügten Baugrundgutachten zu entnehmen.
Für dieses Gewerk nicht notwendig, nicht beigefügt.

0.1.11 Besondere Umweltrechtliche Vorschriften
Aller Bauschutt ist umweltgerecht auf Deponien zu
entsorgen.
Bei der Nutzung von Baumaschinen dürfen keine
altölgetränkte Lappen, Reste oder
Überschüsse von Hydrauliköl versickern oder mit dem
Boden in Kontakt kommen.
Dies ist ggf. durch eine ölfeste Folie oder Wanne
sicherzustellen. Altöle unterliegen
den Bestimmungen besonders überwachungsbedürftiger
Abfallstoffe.

0.1.12 Besondere Vorgaben für die Entsorgung
Entsorgung anfallenden Abfalls muss wöchentlich und
umweltgerecht erfolgen.
Eine Zwischenlagerung auf der Baustelle ist in dem
Sammelbehälter des AN
durchzuführen. Diese sind nach Wahl des AN zu sichern,
so dass eine Mitnutzung der
Sammelbehälter des AN durch Fremdgewerke
ausgeschlossen ist. Der Standort der
Sammelbehälter des AN ist mit der Objektüberwachung
des AG abzustimmen. Kommt
der AN dieser Regelung trotz Aufforderung nicht nach,
wird die Beseitigung durch den
AG auf Kosten der AN veranlasst.

0.1.13 Schutzgebiete oder Schutzzeiten im Bereich der
Baustelle
Die Baustellensicherung ist so vorzunehmen, dass
Passanten und Arbeiter vor Gefahr
geschützt sind. Im besonderen Maße ist
sicherzustellen, dass Bauzäune verschlossen
sind, keine Abfälle, Materialien, Werkzeuge oder
sonstige Gegenstände auf den frei
zugänglichen Bereichen liegen.

Es sind nur Geräte zu verwenden, die über
Absaugvorrichtungen verfügen. Die
Arbeitsbereiche sind arbeitstäglich "besenrein" zu
verlassen. Dafür erforderliche
Aufwendungen sind in die
Baustelleneinrichtungsposition einzukalkulieren.
Belagsflächen von Verkehrswegen, Containerstellflächen
sowie unmittelbar an diese
angrenzende Bereiche sind vor Beschädigung und
Verunreinigung zu schützen.

0.1.14 Art und Umfang des Schutzes von Bäumen,
Pflanzenbeständen,
Verkehrsflächen, Bauteilen, Bauwerken, Grenzsteinen
und dergleichen im
Bereich der Baustelle
Bäume dürfen während der Bauzeit weder beschädigt,
oder durch Erdarbeiten
ausgetrocknet werden. Wurzelbereiche sind insbesondere
vor der Ablagerung von
Baumaterial, Erdstoffen usw. und überfahren mit
Baufahrzeugen zu schützen (im
Abstand von 1,50 vom Kronenbereich der Bäume)

0.1.15 Art und Umfang der Regelung und Sicherung des
öffentlichen Verkehrs
In der Bukarester Str. befindet sich eine
Bushaltestelle, deren An- und Abfahrt immer
gewährleistet sein muss. Die Fußwege dorthin müssen
freigehalten werden.

0.1.16 Im Bereich der Baustelle vorhandene Anlagen
An der Grundstücksgrenze befindet sich eine
Fernwärmestation. Einbringöffnung und
Notausstieg sind ständig frei zu halten.

0.1.17 Bekannte oder vermutete Hindernisse im Bereich
der Baustelle, z. B.
Leitungen, Kabel, Dräne, Kanäle, Bauwerksreste und,
soweit bekannt, deren
Eigentümer
Hindernisse wie Leitungen im Außenbereich sind für
dieses Gewerk nicht von
Bedeutung.

0.1.18 Bestätigung, dass die im jeweiligen Bundesland
geltenden
Anforderungen zu Erkundungs- und gegebenfalls
Räumungsmaßnahmen
hinsichtlich Kampfmitteln erfüllt wurden.
Kampfmittel sind nicht zu erwarten.
Eine Kampfmittelfreigabe ist für die auszuführenden
Arbeiten dieses Gewerkes nicht
notwendig.

0.1.19 Gemäß der Baustellenverordnung getroffene
Maßnahmen.
a) Der Auftraggeber hat zur Wahrnehmung seiner
Pflichten aus der
Baustellenverordnung einen Sicherheits- und
Gesundheitsschutz-Koordinator
(SiGeKo) beauftragt. Der SiGeKo stellt eine
Baustellenordnung auf, deren
Forderungen einzuhalten sind. Die Baustellenordnung
wird Vertragsbestandteil.
b) Der SiGeKo nimmt jederzeit Einfluss auf die
Sicherheits- und Gesundheitstechnisch
korrekte Abwicklung der Baustelle und führt
unangekündigte Kontrollen vor Ort durch.
Die Mängel werden der Bauleitung mittels Bericht
angezeigt und sind umgehend durch
den AN zu beseitigen.
c) Der AN, einschließlich seiner etwaigen
Nachunternehmer, werden darauf
hingewiesen, dass sie die für die Koordination der
Sicherheits- und
Gesundheitsrelevanten Punkte
nötigen Unterlagen rechtzeitig zur Verfügung zu
stellen haben. Der AN hat seine
Arbeiter anhand der Gefährdungsanalyse nachweislich zu
unterweisen.
d) Erforderliche Sicherheitseinrichtungen, die auch
zum Schutz anderer auf der
Baustelle verkehrender Personen zu dienen haben, darf
der AN während oder nach
Beendigung der eigenen Arbeiten nur mit ausdrücklicher
Zustimmung der örtlichen
Bauleitung entfernen.

0.1.20 Besondere Anordnungen, Vorschriften und
Maßnahmen der Eigentümer
(oder der anderen Weisungsberechtigten) von Leitungen,
Kabeln, Dränen,
Kanälen, Straßen, Wegen, Gewässern, Gleisen, Zäunen
und dergleichen im
Bereich der Baustelle.
a) Das Baugelände ist durch einen Bauzaun umzäunt. Die
Zufahrt erfolgt über
verschließbare Tore. Die Tore werden von jedem AN nach
Beendigung der Arbeitszeit
verschlossen, ebenso an Wochenenden und Feiertagen.
Ebenso ist der
Sanitärcontainer nach Feierabend zu verschließen.
b) Unabhängig davon bleibt jeder AN für die Sicherung
seiner Leistung und seiner
Geräte etc. alleine verantwortlich, der Bauherr trifft
keine eigenen
Sicherungsmaßnahmen. Aus dem Aufstellen des Zaunes und
dem Verschließen der
Tore können keine Ansprüche gegen den AG bzw. seine
Erfüllungsgehilfen abgeleitet
werden.

0.1.21 Art und Umfang von Schadstoffbelastung
Art und Umfang ist der beigefügten
Schadstoffuntersuchung zu entnehmen.
Für dieses Gewerk nicht notwendig, nicht beigefügt.

0.1.22 Art und Zeit der vom AG veranlassten Vorarbeiten
Vor Beginn Tischlerarbeiten wurde das Gebäude komplett
saniert und von Giftstoffen
(PAK) befreit.

0.1.23 Arbeiten anderer Unternehmer auf der Baustelle
Zum Zeitpunkt der Leistungsausführung sind
voraussichtlich folgende Gewerke
zeitgleich auf der Baustelle: keine

*Hinweis*
0.2 Angaben zur Ausführung (gem. Abschnitt 0.2 VOB/C
DIN 18299)

0.2.1 Vorgesehene Arbeitsabschnitte Allgemein
Ausführung in mehreren Abschnitten ist
einzukalkulieren.

0.2.2 Besondere Erschwernisse während der Ausführung
keine

0.2.3 Vorgaben, die sich aus dem SiGe-Plan gemäß
Baustellenverordnung ergeben.
Ein SiGe-Plan wird mit Baubeginn dem AN übergeben,
enthaltenen Festlegungen sind zu
berücksichtigen.

0.2.4 Art und Umfang von Leistungen zur
Unfallverhütung und zum
Gesundheitsschutz für Mitarbeiter anderer Unternehmen,
z.B. trittsichere
Abdeckungen.
Allgemein gültig
a) temporäre Absturzsicherungen sind im Zuge der
eigenen Leistungen an
Absturzkanten zu montieren
b) tritt- und verrutscht sichere Abdeckungen werden
vom jeweiligen Hersteller des
Durchbruchs verlegt
c) Gefahrbereiche bei Abbrucharbeiten im Umfeld der
Baustelle sind abzusperren und zu
kennzeichnen.

0.2.5 Besondere Anforderungen für Arbeiten in
kontaminierten Bereichen, ggf.
besondere Anordnungen für Schutz- und
Sicherheitsmaßnahmen.
Für dieses Gewerk nicht notwendig.

0.2.6 Besondere Anforderungen an die
Baustelleneinrichtung und
Entsorgungseinrichtungen, z.B. Behälter für die
getrennte Erfassung.
Baustelleneinrichtung, vorallem Bauzäune sind immer
gut zu sichern.

0.2.7 Besondere Anforderungen an das Auf- und Abbauen
sowie Vorhalten von
Gerüsten.
Innengerüste als Nebenleistung oder Zusatzleistung
nach VOB für jedes Einzelgewerk.

0.2.8 Mitbenutzung fremder Gerüste, Hebezeuge,
Aufzüge, Aufenthalts- und
Lagerräume, Einrichtungen und dergleichen durch den
Auftragnehmer.
Keine fremden Gerüste oder Hebewerkzeuge vorhanden.

0.2.9 Wie lange, für welche Arbeiten u. ggf. für
welche Beanspruchung der
Auftragnehmer Gerüste, Hebezeuge, Aufzüge,
Aufenthalts- und Lagerräume,
Keine Vorhaltung der oben genannten Dinge durch dieses
Gewerk vorgesehen.

0.2.10 Verwendung oder Mitverwendung von
wiederaufbereiteten
(Recycling-)Stoffen.
Für dieses Gewerk nicht notwendig.

0.2.11 Anforderungen an wiederaufbereitete
(Recycling-)Stoffe und an nicht
genormte Stoffe und Bauteile.
Für dieses Gewerk nicht notwendig.

0.2.12 Besondere Anforderungen an Art, Güte und
Umweltverträglichkeit der Stoffe
und Bauteile, auch z.B. an die schnelle biologische
Abbaubarkeit von Hilfsstoffen.
Baustoffe die im direkten Kontakt mit Kinder stehen
sollen möglichst emmissions- und
lösemittelfrei, umweltverträglich sein.

0.2.13 Art und Umfang der vom Auftraggeber verlangten
Eignungs- und
Gütenachweise.
Vor Einbau der Produkte sind die jeweiligen
Prüfzeugnisse auf Gültigkeit zum Zeitpunkt
des Einbaus zu prüfen und dem AG vorzulegen. Der AN
hat gem. der gültigen
Landesbauordnung (LBO) die erforderlichen Nachweise
über die Verwendbarkeit der
verwendeten Bauprodukte und Bauarten zu erbringen und
auf der Baustelle
bereitzuhalten.

Der AN hat alle bauaufsichtlichen Zulassungen,
Herstellerrichtlinien, Produktblätter,
Eignungs- und Übereinstimmungsnachweise etc. aller zur
Verwendung vorgesehenen
Bauteile und Baustoffe spätestens 5 Arbeitstage vor
Ausführung der jeweiligen Leistung
dem AG (bzw. der Objektüberwachung) zu übergeben. Der
AN hat alle Unterlagen und
Pläne zur Dokumentation der eigenen Leistung sowie
alle Eigen- und
Fremdüberwachungsunterlagen, Vermessungsnachweise,
Prüfprotokolle etc., die seine
Leistung in geeigneter Weise dokumentieren, spätestens
5 Arbeitstage nach Ausführung
der jeweiligen Leistung dem AG (bzw. der
Objektüberwachung) zu übergeben.
Der AN hat alle zu übergebenden Unterlagen nochmals
als Abschlussdokumentation, in
einer mit dem AG abgestimmten Ordnung, mindestens 5
Arbeitstage vor (Teil-) Abnahme
der Bauleistung dem AG (bzw. der Objektüberwachung) zu
übergeben.
Übergabeformate sind noch im Einzelnen abzustimmen. In
jedem Fall jedoch mind.
einmal in Papierform sowie auf Datenträger
(CD/DVD/USB-Stick).

0.2.14 Unter welchen Bedingungen auf der Baustelle
gewonnene Stoffe verwendet
werden dürfen oder müssen oder einer anderen
Verwertung zuzuführen sind.
Für dieses Gewerk nicht notwendig.

0.2.15 Art, Zusammensetzung und Menge der aus dem
Bereich des Auftraggebers
zu entsorgenden Böden, Stoffe u. Bauteile; Art der
Verwertung oder bei Abfall die
Entsorgungsanlage; Anforderungen an die Nachweise über
Transporte,
Entsorgung und
die vom Auftraggeber zu tragenden Entsorgungskosten.
Für dieses Gewerk nicht notwendig.

0.2.16 Art, Anzahl, Menge oder Masse der Stoffe und
Bauteile, die vom
Auftraggeber beigestellt werden, sowie Art, genaue
Bezeichnung des Ortes und
Zeit ihrer Übergabe.
Nicht vorgesehen.

0.2.17 In welchem Umfang der Auftraggeber Abladen,
Lagern und Transport von
Stoffen und Bauteilen übernimmt oder dafür dem
Auftragnehmer Geräte oder
Arbeitskräfte zur Verfügung stellt.
Nicht vorgesehen.

0.2.18 Leistungen für andere Unternehmer.
Nicht vorgesehen. Leistungen die von anderen
Unternehmen ausgeführt werden sollen
müssen vorab als Nachunternehmer gemeldet werden.

0.2.19 Mitwirken beim Einstellen von Anlageteilen und
bei der Inbetriebnahme von
Anlagen im Zusammenwirken mit anderen Beteiligten,
z.B. mit dem Auftragnehmer
für die Gebäudeautomation.
Nicht vorgesehen.

0.2.20 Benutzung von Teilen der Leistung vor der
Abnahme.
Laut VOB §12 (2) sind auf Verlangen in sich
abgeschlossene Teile der Leistung
besonders abzunehmen.

0.2.21 Übertragung der Wartung während der Dauer der
Verjährungsfrist für die
Mängelansprüche für maschinelle u. elektrotechnische
sowie elektronische
Anlagen oder Teile davon, bei denen die Wartung
Einfluss auf die Sicherheit u. die
Funktionsfähigkeit hat (vergleiche § 13 Absatz 4
Nummer 2 VOB/B), durch einen
besonderen Wartungsvertrag.
Für dieses Gewerk nicht notwendig.

0.2.22 Abrechnung nach bestimmten Zeichnungen oder
Tabellen.
Einzureichende Aufmaße und Rechnungen sind den
jeweiligen LV-Positionen
entsprechend zu untergliedern. Die Abrechnungsmengen
von Leistungen, die nach der
Masse abzurechnen sind, sind durch Wiegen auf einer
amtlich zugelassenen Waage zu
ermitteln und durch amtlichen Wiegeschein zu belegen,
sofern im Leistungstext nicht
das Ermitteln der Masse durch Berechnung vorgegeben
ist.

*Hinweis*
1. Allgemeine Angaben

1.1 Allgemeines
Die Ausführung erfolgt gemäß VOB/C nach den ATV DIN
18299 - Allgemeine
Regelungen für Bauarbeiten jeder Art. Die VOB als
Ganzes wird Vertragsbestandteil.

1.2 Produkte, Bieterangaben, Gleichwertigkeit
Wenn in Positionen aufgrund von besonderer Relevanz
für die Planung des
Bauvorhabens bzw. von technischen Spezifikationen
Produktvorschläge enthalten sind
und der Auftragnehmer von der Ausschreibung
abweichende Produkte zur Ausführung
vorschlägt, müssen diese mindestens gleichwertig sein.
Die Gleichwertigkeit muss der
Auftragnehmer mit dem Angebot durch Vorlage
aussagekräftiger Produktbeschreibungen
und Prüfzeugnisse oder durch gegenüberstellende
Bemusterung nachweisen.

1.3 Planunterlagen des AG/Werkplanung des AN
Der Unternehmer erhält als Grundlage für die
Ausführung auf Wunsch sämtliche
notwendigen Planunterlagen digital (in den Formaten
PDF und DWG).
Ist vom AN eine Werkplanung und/oder Montageplanung zu
erstellen, so ist diese zur
Prüfung und Freigabe digital und zusätzlich jeweils
1-fach auf Papier beim Architekten
einzureichen.
Der AN hat eine Aufstellung über alle von ihm
geplanten Planlieferungen zu erarbeiten.
Diese Aufstellung muss die vorgesehenen Planinhalte,
Vorlagetermine sowie
Korrekturumlaufzeiten und Freigabe- bzw.
Bearbeitungszeiten enthalten. Die Aufstellung
ist unmittelbar nach Auftragsvergabe zu erstellen und
dem AG spätestens 18 Werktage
nach Auftragsvergabe vorzulegen.
Die Werkplanung ist vom AN so rechtzeitig zur Prüfung
vorzulegen, dass auch die zur
Prüfung (ca. 10 Werktage) sowie zur Einarbeitung von
Korrekturen erforderliche Frist
berücksichtigt ist.
Sich aus der Prüfung ergebende Korrekturen sind vom AN
in seine Planung
einzuarbeiten. Die korrigierten Pläne sind innerhalb
von 5 Werktagen erneut zur Freigabe
vorzulegen. Die freigegebene Planung ist vom AN vor
Ausführungsbeginn digital zu
verteilen (an Architekt, Auftraggeber).
Unabhängig von einer Freigabe durch den Architekten
obliegt die Verantwortung für eine
den Auflagen und technischen Bestimmungen genügende
und konstruktiv einwandfreie
und funktionsfähige Konstruktion dem AN. Eine
Überprüfung erfolgt nur im Hinblick auf
die Gestaltung und die technischen Vorgaben. Maße
werden grundsätzlich nicht
überprüft. In formaler Hinsicht sind die
Architektenpläne zu berücksichtigen. Treten
Widersprüche auf, sind diese dem Architekten zur
Klärung mitzuteilen.

1.4 Baustellenverbot bei Genuss von Alkohol oder
anderer berauschender Mittel
Auf der Baustelle besteht striktes Alkoholverbot sowie
Verbot von berauschenden Mitteln
(Drogen). Zigarettenstummel sind ordnungsgemäß zu
entsorgen! Nicht in der Baugrube
od. Umgebung.

1.5 Baustellenverbot bei mangelhafter Schutzkleidung
Personen ohne entsprechende Schutzkleidung haben
keinen Zutritt zur Baustelle. Sind
bei Tätigkeiten darüber hinaus weitere
Schutzausrüstungen notwendig, hat der AN deren
Benutzung sicherzustellen.

1.6 Abmessungen
Sämtliche Maße sind durch den AN frühzeitig und
eigenverantwortlich zu prüfen.
Eventuell auftretende Unstimmigkeiten sind umgehend
der BÜ und dem AG mitzuteilen.
Das Aufmaß ist vom AN grundsätzlich
eigenverantwortlich am Bau zu nehmen. Fordert
der AG, dass die Konstruktionen schon zu einem
Zeitpunkt zur Montage bereitstehen
müssen, der ein vorheriges Aufmaß unmöglich macht, so
sind unter Berücksichtigung der
Bautoleranzen, nach DIN 18202 der jeweiligen
Bauleistung, die Fertigungsmaße mit dem
AG zu vereinbaren.

1.7 Verkehrssprache Die Verkehrssprache auf der
Baustelle ist deutsch.

1.8 Vorhaltung der Vertragsunterlagen
Der AN hat dafür Sorge zu tragen, dass seinem Personal
auf der Baustelle stets eine
Kopie des Leistungsverzeichnisses mit allen Anlagen
zugänglich ist.

1.9 Arbeitsschutz/Unfallverhütung
Alle Baugeräte sind zu erden, um eine statische
Aufladung zu verhindern.
Der AN ist verpflichtet, seinen Arbeits- und
Aufenthaltsbereich in ordentlichem Zustand zu
halten. Verunreinigungen sind unverzüglich zu
beseitigen. Andernfalls vergibt die
Bauleitung den Auftrag hierfür und legt die Kosten auf
die Verursacher um.
Für alle nachfolgend beschrieben Arbeiten sind die
Schutzmaßnahmen durch
Schutzgerüste, Montagegerüste und sonstigen zur
Arbeitssicherheit seitens der
Berufgenossenschaft notwendigen Maßnahmen in die
angebotenen Position
einzukalkulieren und damit komplett abgegolten und
obliegen voll dem AN.

1.10 Bemusterung / vorgezogene technische Abstimmung
Soweit nichts anderes vereinbart wird, hat der AN
Leistungen zur Bemusterung bzw.
vorgezogenen Technischen Abstimmung 5 Arbeitstage vor
Beginn der eigentlichen
Leistung abzuschließen. Die Leistungen sind
rechtzeitig davor mit dem AG bzw. der
Objektüberwachung abzustimmen und zu beginnen. Diese
Leistungen sind im Terminplan
des ANs besonders zu berücksichtigen.

1.11 Abladen, Lagern und Transport von Stoffen und
Bauteilen durch den AG
Materiallieferungen sind so zu disponieren, dass ein
Vertreter des ANs diese entgegen
nehmen kann. Der AN hat dafür zu sorgen, dass
Materiallieferungen die genaue
Bezeichnung des Empfängers enthält. Der AG ist zur
Abnahme von Materiallieferungen
nicht verpflichtet.

1.12 Sauberkeit auf der Baustelle
Die Baustelle bzw. der Arbeitsbereich ist täglich
besenrein zu säubern. Weiterhin sind
täglich die Rinnen, welche der Ableitung von
Regenwasser im Baustellenbereich dienen,
von Bauschutt zu reinigen. Durch den AN verursachte
Verunreinigungen von öffentlichen
Flächen und Wegen sind arbeitstäglich zu beseitigen.

1.13 Bauschild Eigene Werbeschilder des AN sind nicht
gestattet.

1.14 Bauleiter des AN / Fachbauleiter
Der vom AN für die Baumaßnahme eingesetzte Bauleiter
wird vom AG zum Fachbauleiter
gem. der gültigen Landesbauordnung (LBO) bestellt.
Der Fachbauleiter hat nachweislich über die
erforderliche Sachkunde und Erfahrung zu
verfügen. Der Fachbauleiter ist dem AG vom AN vor
Ausführungsbeginn schriftlich in
Form einer Fachbauleitererklärung zu benennen.
Jeder Wechsel des Fachbauleiters ist dem AG
unverzüglich innerhalb einer Woche vor
dem Wechsel durch eine aktualisierte
Fachbauleitererklärung anzuzeigen

1.15 Baustellenbesprechungen
Der AN hat zu den Baubesprechungen, die der AG
regelmäßig durchführt, einen
geeigneten bevollmächtigten Vertreter (i.d.R. der
Bauleiter des AN ) zu entsenden. Die
Besprechungen finden jeweils wöchentlich oder nach
Absprache statt.

1.16 Bohrfreigaben / Schachtfreigaben
Erforderliche Bohrungen, sowie Schlitz- ,Stemm- und
Schachtfreigaben o.ä. sind
schriftlich zu beantragen. Diese Arbeiten dürfen
ausdrücklich nicht ohne vorherige
schriftliche Freigabe ausgeführt werden. Gültige
Schachtscheine sind durch den AN
einzuholen.

*Hinweis*
2.0. Hinweise zur Ausschreibung und Vergabe

Die Vergabe der Arbeiten erfolgt nach VOB in der zum
Tag der Beauftragung gültigen
Fassung.

Die in den einzelnen Positionen dieses
Leistungsverzeichnisses beschriebenen
Arbeitsvorgänge sind einzuhalten. Hält der
Ausführende, aufgrund neuer im
Zusammenhang mit der Bearbeitung gewonnener
Erkenntnisse, eine Abweichung vom
Konzept für zweckmäßig, so ist dies umgehend der
Bauleitung mitzuteilen.
Änderungen sind nur möglich, wenn sie vom Auftraggeber
genehmigt sind.

In die Einheitspreise sind alle anfallenden Kosten
(z.B. Vorhaltung und Abnutzung der
Geräte und Einrichtungen, Kosten für die
ordnungsgemäße Entsorgung der Hilfsstoffe
und des Bauschutts, Materialkosten, Schutzmaßnahmen,
sämliche Lohn- und
Lohnnebenkosten, kostenpflichtige Genehmigungen etc.)
einzukalkulieren.

Für die Ausführung der Arbeiten sind die
Verarbeitungsrichtlinien der Materialhersteller
einzuhalten. Werden andere Materialien, als im LV
aufgeführt verwendet, so ist deren
Gleichwertigkeit zu belegen.

Der Auftragnehmer übernimmt die Verpflichtung der
Vollständigkeit der angebotenen
Leistungen.

Nebenleistungen nach VOB/C, die sich damit
zwangsläufig ergeben, sind
einzukalkulieren, auch wenn sie nicht ausdrücklich im
LV erwähnt sind.

Die Abrechnung der Arbeiten erfolgt nach gemeinsamem
Aufmaß zum Nachweis.
Deponiescheine sind für die Abrechnung bei der
Bauleitung einzureichen.

*Hinweis*
Plangrundlagen

Folgende Unterlagen liegen als Grundlage der
Kalkulation als
Anlage zum Angebot bei:

Grundriss
5_GR_0_X_0301_d  Übersichtsplan Bodenbeläge

Ansichten
5_SA_0_X_0101_b  Ansicht Nord-Süd
5_SA_0_X_0102_b  Ansicht Ost-West

Schnitte
5_SA_BA1_A_1001_a  Schnitt A-A
5_SA_BA1_B_1002_a  Schnitt B-B

Möblierung Übersicht
5_DT_0_EG_2600.1  Übersicht Möblierung GR
5_DT_0_EG_2600.2  Übersicht Möblierung Schnitt

Möblierung Exemplarisch
5_DT_0_EG_2603_02  Garderoben FE 3
5_DT_0_EG_2618_02  Gruppenraum FE4, 2.21

Details
5_DT_0_X_2314  Geländer Innentreppe
5_DT_0_EG_2501_b  Fliesenspiegel Sanitär 1 EG
5_DT_0_EG_2502_b  Fliesenspiegel Sanitär 2 EG

Reinigungshinweise
Reinigungsempfehlung Kautschuk Noraplan

### Titel 01 Reinigung Böden und Wände

*Hinweis*
Die Reinigung ist abschnittsweise vorzunehmen,
eventuell
Etagen- und Bauabschnittsweise. Mehrere Anfahrten sind
in die
Einheitspreise einzukalkulieren.

Reinigung in Ecken bei Vor - und Rücksprüngen ist mit
einzukalkulieren. Bei Vorwänden ist die obere Ablage
als
Reinigung Wandfliese mit abzurechnen.

Für Alle Materialien sind die Reinigungshinweise der
Hersteller
zu beachten.

**01.1 Bauschutt sammeln und entsorgen, gemischt**
Sammeln und Zerkleinern von gemischtem Bauschutt
(Verpackungen, Mörtel-, Stein- , Beton-, Putz-,
Trockenbau-,
Belag- und Malerresten) in allen Etagen und
fachgerechte
Entsorgung.
Die angegebenen Mengen beziehen sich auf den
komprimierten
Zustand des Materials (insbesondere Verpackungen). Die
Entsorgungsnachweise sind vorzulegen.

Ausführung im gesamten Gebäude und im Bereich der
Freiflächen rund um das Gebäude.
Menge: 15,000 m³

**01.2 Baugrobreinigung**
Baugrobreinigung der Böden sowie Entsorgung der hier
anfallenden Baureste
Herstellen einer besenreinen Oberfläche.

Ausführung im gesamten Gebäude auf allen Oberflächen.

Oberflächen: Fliesen, Kautschuk, Estrich mit
Beschichtung
Menge: 2320,000 m²

**01.3 Feinreinigung Böden, Kautschuk**
Feinreinigung von Bodenflächen im Gebäudeinneren.
Die Empfehlungen der Belags- und
Reinigungsmittelhersteller
sind zu beachten.

Oberflächen:  Kautschuk
Ausführung:  inkl. Reinigung der Sockelleisten

Die "Erstreinigung" ist nicht notwendig, da starker
Baustellenschmutz über Position "Baugrobreinigung"
entfernt
wird.

Ausführung Unterhaltsreinigung/-pflege (maschinell):
- Scheuersaugen unter Verwendung eines Aktiv- bzw.
  Mikrofaserpads mit einem geeigneten
Wischpflegemittel siehe
  Reinigungsempfehlung
- anschließend polieren mittels geeignetem Polierpad

Abrechnung nach verlegter Belagsfläche.
Menge: 1480,000 m²

**01.4 Feinreinigung Böden, Fliesen**
Feinreinigung der Bodenfliesen aus unglasierten
keramischen
Fliesen (Feinsteinzeug) inkl. Sockelfliesen und Fugen.
Eventuell ist ein Zementschleierentferner einzusetzen.

Bereich:  Bodenflächen KG - 1.OG
Oberflächen Fliesen:  R10, R10 B, R11
Formate:  30 cm x 30 cm  Küche, UG
  60 cm x 60 cm  Sanitärräume
  10 cm x 20 cm  Duschbereich

Abrechnung nach verlegter Fliesenfläche.
Menge: 680,000 m²

**01.5 Feinreinigung Böden, Estrich mit Versiegelung**
Reinigung von Bodenanstrichen mit PUR-Acrylversiegelung
durch gründliches Säubern und ganzflächiges nasses
Wischen
der Bodenbeläge mit geeignetem Pflegemittelzusatz.

Bereich:  Bodenflächen KG
Werkstoffbasis:  PUR-Acrylversiegelung,zweikomponentig
Räume:  Technikräume, Lager
Menge: 160,000 m²

**01.6 Feinreinigung Wände, Fliesen**
Feinreinigung von Wandfliesen aus glasierten
keramischen
Fliesen (Feinsteinzeug).
Feuchtes Wischen der Oberflächen inkl. Zementschleier
beseitigen, inklusive Schalter und Steckdosen.

Bereich:  Wandflächen alle Geschosse
Oberflächen:  Fliesen glatt
Formate:  20 cm x 10 cm und 30 cm x 60 cm
Räume:  Sanitärräume, Küche, Teeküchen

Abrechnung nach verlegter Fliesenfläche.
Menge: 700,000 m²

**01.7 Feinreinigung Sockelleisten**
In Räumen mit Kautschuk bzw. Estrichbelag werden extra
Sockelleisten angebracht.
Diese sind fachgerecht zu reinigen.

Höhe:  bis 10 cm
Material:  Hartschaumsockelleisten mit Weichlippen
  Sockelleiste der textilen Prallwand
Menge: 1530,000 m

### Titel 02 Reinigung Treppenhäuser

**02.1 Feinreinigung Treppen**
Feinreinigung von Treppen im Gebäudeinneren,
Kehren und Wischen der Oberflächen mit geeignetem
Pflegemittel.
Eventuell ist ein Zementschleierentferner einzusetzen.

Leistungsbestandteil:
- Reinigen der Tritt- und Setzstufen
- Reinigen der Podeste
- Reinigen der Treppenwangen
- Reinigen der Umwehrung des Treppenauges

Oberflächen:  Bestandsbelag Terrazzo Stufen
Räume:  Treppenhäuser alle Geschosse

Geschosshöhe:  ca. 2,80 m
Stufenbreite:  ca. 1.000mm
Stufenhöhe:  ca. 175mm
Stufentiefe:  ca. 300mm
Anzahl Steigungen:  16

Abrechnung:  1 Stück = 1 Geschosstreppe
Lage:  2 Treppenläufe TRH 1
  2 Treppenläufe TRH 1
Menge: 4,000 St

**02.2 Feinreinigung Geländer**
Feinreinigung von Stahl-Treppengeländern, bestehend aus

Füllstabgeländer:
Ober- und Untergurt:  Flachstahl
Füllstäbe:  Rundstahl Ø10 mm
Kinderhandlauf:  quadratisch, Holz 40 mm x 55 mm
  10 mm Schattenfuge zum Obergurt
Kinderhandlauf:  Rund, Holz, Ø 40 mm

Geländerhöhe:  ca. 1.01 m über FFB
Handlaufhöhe:  Handlauf auf Obergurt
Kinderhandlauf: ca. 0,60 m über FFB-
Befestigung:  U-Form Flachstahl

Abkehren und feuchtes Abwischen der Oberflächen inkl.
Entfernen von Schlieren.

Bereich: Treppengeländer
Oberflächen: Stahl, beschichtet
Räume: Treppenhäuser alle Geschosse

Abrechnung je laufende Meter Geländer, gemessen am
Obergurt.
Menge: 80,000 m

### Titel 03 Reinigung Fenster und Türen

**03.1 Beidseitige Reinigung Fenster / Fenstertüren**
Beidseitige Reinigung der Fenster, Fensterrahmen,
Glasflächen, Griffe und Beschlägen, innen und außen,
inkl. Entfernen von Schlieren,

Bereich:  Fensterflächen, Fenstertüren,
  Fenster der Kuben
Oberflächen:  Glas, Kunststoff, Paneele
Räume:  alle-

Elementhöhe:
Nord  BRH = 1,25 m
  Fenster (hxb) = 1,175 m x 5,25 m
Süd  BRH = 0,66 m
  Fenster (hxb) = 1,75 m x 5,25 m
  Kellerfenster  = 1,00 m x 1,00 m
Kuben  BRH = 0,75 m
  Fenster (hxb) = 1,45 m x 1,93 m
Fenstertüren: bis 2,50 m x 1,30 m

Abrechnung nach Innen-Ansichtsfläche Fenster./
Fenstertüren.
Zusätzliche Paneelfelder, welche von Außen zu reinigen
sind
werden extra vergütet. Fensterbänke in separater
Position.
Menge: 440,000 m²

**03.2 Reinigung Paneelfelder Außen**
Einseitige Reinigung der Paneelfelder zwischen den
Fenstern,
Fensterrahmen, Paneelflächen außen, inkl. Entfernen von
Schlieren.

Elementhöhe:
Nord  BRH = 1,25 m
  Paneel (hxb) = 1,175 m x 0,75 m
Süd  BRH = 0,66 m
  Paneel (hxb) = 1,75 m x 0,75 m

Abrechnung nach Ansichtsfläche Paneel von Außen.
Menge: 40,000 m²

**03.3 Reinigung Kuben, Holzflächen**
Feinreinigung aller Kubenflächen im Gebäudeinneren.
Innen- und Außenseiten des Kubus

Außenmaß (hxb):  1,70 m x 2,20 m
Breite der Umrahmung: ca. 0,12 m
Tiefe Innen:  ca. 0,70 m

Mengenangabe: 1 Stück = 1 Kubus
Menge: 10,000 St

**03.4 Beidseitige Reinigung Außentüren, Alu-Glas**
Beidseitige Reinigung der Außentüren, Reinigung der
horizontalen und vertikalen Aluoberflächen der
Tragkonstruktion, der Türen und der Festverglasung
(Glasausschnitt bzw. Glasflächen), inkl. Griffoliven
und
Beschläge, einschließlich Entfernen von Schutzfolien
und
Etiketten.

Bereich:  Außentüren
  7 Stück bis 3,00 m² Fläche
  2 Stück bis 14,0 m² Fläche (Haupteingänge)
Oberflächen:  Glas, Aluminium, Kunststoff
Elementhöhe: bis 2,60 m

Abrechnung nach Ansichtsfläche Außentür.
Menge: 50,000 m²

**03.5 Beidseitige Reinigung Alu-Tür-Elemente, innen**
Beidseitige Reinigung der Alu-Tür-Elemente, Reinigung
der
horizontalen und vertikalen Aluoberflächen der
Tragkonstruktion, der Türen und der Festverglasung,
inkl.
Griffoliven und Beschläge, einschließlich Entfernen von
Schutzfolien und Etiketten.

Bereich: Innentürelemente, Festverglasung innen
Oberflächen: Glas, Aluminium
Räume: Flure/Treppenhäuser EG

Elementhöhe: bis 2,50 m
Elementbreite: bis 1,51 m
Lage:  4 Türen im EG
  4 Türen im OG

Abrechnung nach Ansichtsfläche.
Menge: 31,000 m²

**03.6 Beidseitige Reinigung Innentüren**
Beidseitige Reinigung der Innentüren, inkl. Entfernen
von
Schlieren, Farbrückständen und Klebebändern in geringem
Umfang, inkl. Türblatt, Zarge, Drückergarnitur und
Beschläge

Bereich:  Innentüren
Material Türblatt:  HPL Schichtstoff oder Stahl
Material Zarge:  Stahl, Stahlblech
Räume:  alle

Elementhöhe: 2,135 m
Elementbreite: 0,625 bis 1,135 m
Lage:  UG bis OG ca. 120 Türen

Abrechnung nach Ansichtsfläche.
Menge: 255,000 m²

**03.7 Reinigung Fensterbänke, innen**
Feinreinigung von Fensterbänken im Gebäudeinneren,
Feuchtes Abwischen der Oberflächen, inkl. Schlieren
entfernen.

Bereich:  Fensterbänke innen
Oberflächen: Spanholzformteil mit
Melaminharzbeschichtung
Produkt: Werzalit, Eiche Optik
Räume:  alle

Fensterbanktiefe: bis 220 mm
Menge: 320,000 m

**03.8 Reinigung Fensterbänke, außen**
Feinreinigung von außenfensterbänken.
Feuchtes Abwischen der Oberflächen, inkl. entfernen
von Farb
und Putzresten. Schlieren entfernen.

Bereich:  Fensterbänke außen
Oberflächen:  Aluminium
Räume:  alle

Fensterbanktiefe: bis 250mm
Menge: 320,000 m

**03.9 Reinigung Lichtschächte**
Entfernen von Laub und Baumüll aus den
Lichschachtelementen.
Zugang von Innen über das Kellerfenster oder von außen
über
ausheben des Lichtschachtgitters.
Menge: 15,000 St

### Titel 04 Reinigung Gegenstände

**04.1 Reinigung Sauberlaufmatten**
Reinigung der Sauberlaufzonen im Bereich zwischen
Innen und Außen

Abmessungen:  bis  3,50 m² - 2 Stück
  bis  2,20 m² - 4 Stück

Einbauort:  5 x EG (Haupteingänge, Küche,
Gartenausgänge)
 1 x UG (Kinderwageneingang)
Menge: 15,000 m²

**04.2 Feinreinigung Rohrleitungen an Wänden**
Feinreinigung von sichtbaren Rohrleitungen an Wänden,
Entfernung von Staub und Schmutz, feuchtes Abwischen
der
Oberflächen.

Bereich:  Heiz-, und Wasserleitungen an Wänden
Oberflächen:  Metall, PVC
Größe:  DN 20 bis DN 100
Raumhöhe:  bis 2,65 m

Gesamtrohrlänge geschätzt: ca. 50,00 m
Menge: 1,000 psch

**04.3 Feinreinigung Rohrleitungen unter Decken**
Feinreinigung von sichtbaren Rohrleitungen unter
Decken.
Entfernung von Staub und Schmutz, feuchtes Abwischen
der
Oberflächen.

Bereich:  Heiz-, und Wasserleitungen unter Decken
Oberflächen:  Metall, PVC, Alu-Kaschiert
Größe:  DN 20 bis DN 150
Raumhöhe:  bis 2,65 m

Gesamtrohrlänge geschätzt: ca.500,00 m
Menge: 1,000 psch

**04.4 Feinreinigung WC's**
Feinreinigung von WC's, komplett reinigen bis zum
Erreichen
einer schmutzfreien Oberfläche inkl. Entfernen von
Schutzfolien
und Etiketten, bestehend aus:

1 St WC mit Sitzgarnitur und Drückerplatte
1 St WC-Bürstenhalter
1 St Toilettenpapierhalter
1 St Haltegriff (nur im Barrierefrei WC)

Es sind für die jeweiligen Oberflächen geeignete
Reinigungsmittel zu verwenden.

Bereich: Sanitärräume KG-1.OG, Kinder- und Erwachsenen
WC
Menge: 31,000 St

**04.5 Feinreinigung Einzel-Waschbecken, Sanitärporzellan**
Feinreinigung von Waschbecken mit Waschtischarmatur
inkl.
Anschlüsse, komplett reinigen bis zum Erreichen einer
schmutzfreien Oberfläche inkl. Entfernen von
Schutzfolien und
Etiketten, bestehend aus:

1 St Waschbecken
1 St Armatur
1 St Seifenspender
1 St Handtuchspender

Bereich: Sanitärräume KG-1.OG, Atelier, Sanitär, Putz-,
Wäscheräume

Größe Waschbecken: bis ca. 65 x 45 cm
Menge: 15,000 St

**04.6 Feinreinigung Ausgussbecken, Metall**
Feinreinigung von Ausgussbecken aus Stahl, emailiert,
mit
Waschtischarmatur inkl. Anschlüsse, komplett reinigen
bis zum
Erreichen einer schmutzfreien Oberfläche inkl.
Entfernen von
Schutzfolien und Etiketten, bestehend aus:

1 St Waschbecken
1 St Armatur
1 St Seifenspender
1 St Handtuchspender

Bereich: Putzmittelräum EG, UG

Größe Waschbecken: bis ca. 65 cm x 45 cm
Menge: 2,000 St

**04.7 Feinreinigung Waschbeckenreihe 3 Plätze, Sanitärporzellan**
Feinreinigung von Kinderwaschbecken, Reihenwaschbecken
mit Höhenversatz, mit Waschtischarmatur inkl.
Anschlüsse,
komplett reinigen bis zum Erreichen einer schmutzfreien
Oberfläche inkl. Entfernen von Schutzfolien und
Etiketten,
bestehend aus:

1 St Waschbecken (3 Plätze, b= bis 140 cm, t= 45 cm)
4 St Armatur
2 St Seifenspender

Bereich: Sanitärräume Kinder
Menge: 8,000 St

**04.8 Feinreinigung Waschbeckenreihe 4 Plätze, Sanitärporzellan**
Feinreinigung von Kinderwaschbecken, Reihenwaschbecken
mit Höhenversatz, mit Waschtischarmatur inkl.
Anschlüsse,
komplett reinigen bis zum Erreichen einer schmutzfreien
Oberfläche inkl. Entfernen von Schutzfolien und
Etiketten,
bestehend aus:

1 St Waschbecken (4Plätze, b= bis 185 cm, t= 45 cm)
4 St Armatur
2 St Seifenspender

Bereich: Sanitärräume Kinder
Menge: 2,000 St

**04.9 Feinreinigung Duschbecken**
Feinreinigung von Duschbecken mit Waschtischarmatur
inkl.
Anschlüsse, komplett reinigen bis zum Erreichen einer
schmutzfreien Oberfläche inkl. Entfernen von
Schutzfolien und
Etiketten, bestehend aus:

1 St Duschhbecken (Sanitäracryl)
1 St Armatur mit Schlauch und Brause

Bereich: Sanitärräume KG-1.OG,

Größe Duschbecken: bis ca. 90 cm x 90 cm
Menge: 3,000 St

**04.10 Feinreinigung Spiegel, flächenbündig**
Reinigen der flächenbündig eingefliesten Spiegel inkl.
Schlieren
entfernen und Entfernen von Schutzfolien und Etiketten.

Hinweis:
Ein Spiegel im barrierefrei WC ist ein beweglicher
Spiegel.

Bereich: Sanitärräume KG-1.OG

Größe Spiegel: bis 40 cm x  60 cm
Menge: 32,000 St

**04.11 Feinreinigung WC-Trennwandanlagen,**
Feinreinigung von WC-Trennwänden durch feuchtes
Abwischen, Schlieren entfernen, inkl. Türen,
Beschlägen,
Garnituren, Kantenprofilen und Standfüßen.

Bereich:  WC-Trennwände, d = 28 mm
Material: melaminharzbeschichtet Vollspanplatten.

Räume:  Sanitärräume (KG - 1.OG)

Elemente:  Trennwände bis h = 1,30 m + 0,10 m
 Schamwände ca: 1,06 m x 0,60 m

Abrechnung nach Oberfläche.
Menge: 40,000 m²

**04.12 Feinreinigung Kücheneinrichtung, Edelstahl**
Feinreinigung von Küchenmöbeln und Ausstattung aus
Edelstahl allseitig und im Inneren, inkl. Armaturen
etc.,
durch feuchtes Abwischen, inkl. Schlieren entfernen.

Bereich:  Herde, Spülen, Ablagen, Unter- und
  Hängeschränke, Regale, Waschbecken
Oberflächen:  Edelstahl
Räume:  gewerbliche Küche
Elementhöhe: 70 - 200 cm
Elementtiefe:  40 - 70 cm

Abrechnung nach laufenden Metern Küchenmöbel.
Menge: 25,000 m

**04.13 Feinreinigung Kücheneinrichtung, HPL**
Feinreinigung von Küchenzeilen und Ausstattung aus
Holzwerkstoffen mit HPL Beschichtung allseitig und im
Inneren,
inkl. Armaturen etc., durch feuchtes Abwischen, inkl.
Schlieren
entfernen.

Bereich:  Herde, Spülen, Ablagen, Unter- und
  Hängeschränke, Regale, Waschbecken
Oberflächen:  HPL-Beschichtung
Räume:  Küche Kinderrestaurant, Teeküchen
  Raum 2.03, Raum 0.24, Raum 1.30
Elementtiefe:  40 - 80 cm
Höhe:  Arbeitsebene h = 85 cm
  Gesamthöhe h = 220 cm

Abrechnung nach laufenden Metern Küchenmöbel.

Darstellung Küchenzeile Kinderrestaurant:
Menge: 15,000 m

**04.14 Feinreinigung von Einbaumöbel**
Feinreinigung von Einbaumöbeln und Ausstattung aus
Holzwerkstoffen mit HPL Beschichtung allseitig und im
Inneren,
inkl. Armaturen etc., durch feuchtes Abwischen, inkl.
Schlieren
entfernen.

Elemente:
Korpus (siehe Plandarstellung Möbel), Schranktüren,
Eigentumsfächer, Schubladen, Vertiefung,
Spielzeugboxen,
Matratzenaufbewahrung, Bettzeugfächer, umlaufender
Sockel.

Oberflächen:  HPL-Beschichtung, Multiplex
Räume:  Gruppenräume,
  Darstellung siehe "Übersicht Möblierung"
Elementtiefe:  60 cm
Höhe:  220 cm

Abrechnung nach m² Objektmöbel.

Darstellung Küchenzeile Kinderrestaurant:
Menge: 170,000 m²

**04.15 Feinreinigung von Garderoben**
Feinreinigung von Einbaumöbeln und Ausstattung aus
Holzwerkstoffen mit HPL Beschichtung allseitig und im
Inneren,
inkl. Kleiderhaken und Metallstangen der Schuhablage.
Durch
feuchtes Abwischen, inkl. Schlieren entfernen.

Elemente:
Korpus (siehe Plandarstellung Möbel), offenes und
geschlossenes Fach, Kleiderhaken, Sitzfläche,
Schuhablage.

Oberflächen:  HPL-Beschichtung, Multiplex
Räume:  Flure
  Darstellung siehe "Übersicht Möblierung"
Elementtiefe:  25-30 cm und 56 cm
Höhe:  120 cm
Breite:  je 100 cm

Abrechnung nach Stück Garderobe.
Menge: 43,000 St

**04.16 Feinreinigung von Stiefelhaltern**
Feinreinigung von Einbaumöbeln und Ausstattung aus
Holzwerkstoffen mit HPL Beschichtung allseitig.
Durch feuchtes Abwischen, inkl. Schlieren entfernen.

Elemente:
Rückwand HPL Beschichtet, Buche Rundstäbe

Oberflächen:  HPL-Beschichtung / Buchenholz
Räume:  Flure
  Darstellung siehe "Übersicht Möblierung"

Höhe:  114 cm
Breite:  100 cm
Anzahl Stäbe:  32 bzw 40 Stück

Abrechnung nach Stück - Element Stiefelhalter
Menge: 10,000 St

**04.17 Feinreinigung von Zahnputzbecherleisten**
Feinreinigung von Zahnputzbecherleisten aus
Holzwerkstoffen
mit HPL Beschichtung allseitig.
Durch feuchtes Abwischen, inkl. Schlieren entfernen.

Elemente:
Zahnputzbecherleiste mit Rückwand und Ausladung, mit
Ausfräsungen (Ø 60 mm - 7 Löcher pro Meter) für
Zahnputzbecher und Doppelhaken.

Material:  13 mm starken HPL-Vollkernplatten
Räume:  Sanitärbereiche Kinder
  Darstellung siehe "Übersicht Möblierung"

Höhe:  80 mm
Tiefe:  160 mm

Abrechnung nach laufenden Metern.
Menge: 35,000 m

**04.18 Feinreinigung von Wickeltischen, b = 2,30 m**
*** Bezugsbeschreibung
Feinreinigung von Wickeltischen aus HPL-Vollkernplatte
allseitig und im Inneren, durch feuchtes Abwischen,
inkl.
Schlieren entfernen.

Elemente:
Korpus, Fronten, Handwaschbecken, Armatur, Schubkästen,
ausziehbare Treppe, Wickelauflagen, Seifenspender,
Desinfektionsspender, Handtuchspender

Material:  13 mm HPL-Vollkernplatte
Räume:  Sanitärbereich Kinder
  Darstellung siehe Fliesenspiegel
  Sanitär 2 EG

Höhe:  85 cm + 20 cm Blende
Breite:  230 cm
Anzahl Schubkästen:  10 Stück
Menge: 1,000 St

**04.19 Feinreinigung von Wickeltischen, b = 2,91 m**
*** wie Position 04.18
Höhe:  85 cm + 20 cm Blende
Breite:  291 cm
Anzahl Schubkästen:  12 Stück
Menge: 1,000 St

**04.20 Feinreinigung Heizkörper, b = 40 - 60 cm**
*** Bezugsbeschreibung
Reinigen von Heizkörpern allseitig durch feuchtes
Abwischen,
inkl. Abnehmen der oberen Abdeckung und Aussaugen der
Heizkörper.

Element:  Flachheizkörper Stahl
Oberflächen:  glatt, Metall lackiert
Bereich:  Heizkörper an Wänden
Räume:  hauptsächlich KG, TRH, Küche

Elementhöhe:  bis 60 cm
Elementbreite:  40 cm bis 60 cm
Bautiefe:  bis 10 cm

Abrechnung nach Stück.
Menge: 25,000 St

**04.21 Feinreinigung Heizkörper, b = 70 - 100 cm**
*** wie Position 04.20
Elementhöhe:  bis 60 cm
Elementbreite:  70 cm bis 100 cm
Bautiefe:  bis 10 cm

Abrechnung nach Stück.
Menge: 15,000 St

**04.22 Aufzugskabine ca. 1,10/1,40/2,50m**
Reinigen und Abwischen der Aufzugskabine
(Personenaufzug)
ca. 1,10 m x 1,40 x 2,50 m von innen, Wände, Boden,
Decke,
Türen, Leuchten inkl. Reinigung der Spiegelflächen,
inkl.
Reinigung der Bedienelemente, Handlauf, Zwischenräume,
Beschläge, Falze etc.

Kabine: ca. 1,10 m x 1,40 x 2,50 m
Türportal: 12 cm Rahmen + 90 cm Öffnung

Material:
Decke:  Edelstahl
Seiten:  Salbeigrün (matt)
Rückwand:  HPL
Handlauf:  Edelstahl abgerundete Ecken
Licht:  Linienleuchte
Böden:  Fliesen Bauseits
Türen:  Edelstahl gebürstet ASi 441
Menge: 1,000 psch

**04.23 Anbauleuchte, Feuchtraum**
Reinigen Deckenanbauleuchten, eckig,
wasserdichte LED-Leuchte, bestehend aus: Gehäuse aus
mit
Glasfasern verstärktem grauem Polyester.

Abmessungen :  1500 mm x 90 mm x 90 mm
Typ:  ACRO BASIC EQ258
Abmessungen :  1200 mm x 90 mm x 90 mm
Typ:  ACRO BASIC EQ136
Menge: 80,000 St

**04.24 Anbauleuchte, quadratisch, flach**
Reinigen Deckenanbauleuchten, eckig

Abmessungen :  1548 mm x 310 mm x 95 mm
Typ:  Trillux, Actison Fit D1
Menge: 15,000 St

**04.25 Einbauleuchten, rund ca. Ø 550**
Reinigen Deckeneinbauleuchten, rund,

Abmessungen :  Ø 552 mm x 0.0 mm
Typ:  FL ROUND 555 EB OP S/
Menge: 30,000 St

**04.26 Einbauleuchten, rund ca. Ø 730**
Reinigen Deckeneinbauleuchten, rund,

Abmessungen :  Ø 729 mm x 0.0 mm
Typ:  FL ROUND 777 RE OP
Menge: 125,000 St

**04.27 Anbauleuchte, rund ca. Ø 550**
Reinigen Deckenanbauleuchten, rund,

Abmessungen :  Ø552 mm x 14 mm
Typ:  FL ROUND 555 AB MP CORONA

Abmessungen :  Ø571 mm x 13 mm
Typ:  SL720AB ROUND LED MP M

Abmessungen :  Ø400 mm x 85 mm
Typ:  Außenleuchte
Menge: 55,000 St

**04.28 Anbauleuchte, rund ca. Ø 730**
Reinigen Deckenanbauleuchten, rund,

Abmessungen :  Ø 729 mm x 15 mm
Typ:  FL ROUND 777 SM OP CORONA
Menge: 10,000 St

**04.29 Einbauteile**
Reinigen Einbauteile (Uhren, Sicherheitsbeleuchtung,
Bewegungsmelder, Rauchmelder, Lautsprecher, Taster,
Steckdosen, Bedientableaus etc.).
Menge: 250,000 St

### Titel 05 Reinigung Sonstiges

**05.10 Reinigung Außentreppe, 11 Steigungen**
Reinigung der Außentreppen Eingangsbereich / Abkehren
der
Oberflächen, inkl. Reinigung der Flachstahlgeländer und
Edelstahlhandläufe beidseitig.

Bereich:  Tritt- und Setzstufen von Treppen
  inkl. oberes Podest
Material Treppen:  Betonstufen
Geländer:  senkrechten Flachstahlpfosten mit
  Füllstäben, Unter- und Obergurt
  Flachstahl (40mm x 8mm),
  alles verzinkt und pulverbeschichtet

Betongüte:  C 35/45, XC4, XF4
Oberfläche:  abgesäuert R13
Fasen:  5 mm
Farbe:  grau
zu überwindende Höhe: 1,76 m
Treppenbreite:  2,24 m
Steigmaß:  11 Stg, 16 cm x 30 cm
Menge: 1,000 psch

**05.11 Reinigung Außentreppe, 7 Steigungen**
Reinigung der Außentreppen Eingangsbereich / Abkehren
der
Oberflächen, inkl. Reinigung der Flachstahlgeländer und
Edelstahlhandläufe beidseitig.

Bereich:  Tritt- und Setzstufen von Treppen
  inkl. oberes Podest
Material Treppen:  Betonstufen
Geländer:  senkrechten Flachstahlpfosten mit
  Füllstäben, Unter- und Obergurt
  Flachstahl (40mm x 8mm),
  alles verzinkt und pulverbeschichtet

Betongüte:  C 35/45, XC4, XF4
Oberfläche:  abgesäuert R13
Fasen:  5 mm
Farbe:  grau
zu überwindende Höhe: 1,13 m
Treppenbreite:  2,24 m
Steigmaß:  7 Stg, 16 cm x 30 cm
Menge: 1,000 psch

**05.12 Reinigung, Rampen**
Reinigung der Außenrampe, . Abkehren der Oberflächen,
inkl.
Reinigung der Handläufe.

Ort:  Fassade Nord, Eingangsbereich Kellergeschoss
  ca. 30 m²
  Giebel West Rampe und Podest Küchenanlieferung
  ca. 16 m²

Material: Pflasterflächen Außenanlagen
Menge: 1,000 psch

**05.13 Reinigung Gitterroste / Abtreter**
Reinigung der Gitterroste im Bereich der Eingangstüren.
Menge: 10,000 St

### Titel 06 Stundenlohnarbeiten

*Hinweis*
Für unvorhergesehene Arbeiten werden nachstehende
Lohnarbeiten in das Leistungsverzeichnis aufgenommen.
Lohnarbeiten können nur auf Anweisung des AG und zum
besonderen Nachweis bei täglicher Vorlage der
übersichtlichen
Stundenzettel durchgeführt werden.
Auf jedem Stundenzettel sind folgende Angaben zu
machen:
- Auftragsnummer und fortl. Nummerierung
- Angaben über Art und Veranlassung der Arbeiten
- Ausführungsort, Angabe der Raumbezeichnung und der
  Raumnummer, besondere Objektangaben (Ebene, Bereich).
- Anzahl der einzelnen Arbeitskräfte
Stundenzettel ohne diese Angaben werden nicht geprüft.

**06.10 Stundenlohn (Mittellohn)**
Für eventuell erforderliche Arbeiten, die nicht im
Leistungsverzeichnis erfasst sind und nur auf
ausdrückliche
Anordnung und zum Nachweis zur Ausführung kommen,
werden berechnet als Mittellohn.
Menge: 10,000 Std

USt %: 19,00
